# A45, Los 5 Beschilderung, Lüdenscheid
Angebotsaufforderung (GAEB 90, DA83)
Währung: EUR
Auftraggeber: Autobahn GmbH des Bundes

## A45, Los 5 Beschilderung, Lüdenscheid
Datum: 28.05.26

### Abschnitt 00 Allgemein

#### Unterabschnitt 00.00 Baustelleneinrichtung

**00.00.0001 Baustelle einrichten Sämtl.LV-Abschn.**
StL-Nr. 21910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'über BAB'
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

#### Unterabschnitt 00.01 Koordination

**00.01.0001 Ausnahmegenehmigung Nacht/WE**
Ausnahmegenehmigung für Nacht- und
Wochenendruhe-störende Arbeiten auf Anordnung des AG
sowie von den Einschränkungen der BImSchV erwirken,
einschl. Dokumentation der Begründung für die
erforderlichen Nacht- und Wochenendarbeiten sowie des
Maschineneinsatzes vornehmen, Erfüllen aller
behördlicher Auflagen.
Menge: 1,000 Psch

**00.01.0002 Zulage für Nacht/WE Arbeit**
In dieser Position sind alle Zulagen für den
nächtlichen Einsatz bzw. Wochenendarbeit einzupreisen.
Gilt für jede Einsatzzeit in jeder aufgelisteten
Verkehrsphase.
Menge: 1,000 Psch

**00.01.0003 Koordination**
Koordination durch den Auftragnehmer mit dem AG oder
von ihm benannten Vertretung und den an der Baumaßnahme
beteiligten anderen Auftragnehmern gem. Angaben in der
Baubeschreibung sowie weiteren Auftragnehmern, die an
benachbarten Baumaßnahmen tätig sind, während der
gesamten Bauzeit durchführen.

Dazu gehören in der Anzahl 20 Termine:
- Teilnahme an Onlineterminen
- Teilnahme an Ortsterminen
- Teilnahme an Abnahmeterminen (gem. ZTV-SA 97)
- Teilnahmen an Abstimmungsgesprächen
Menge: 1,000 Psch

**00.01.0004 Beweissicherung**
Beweissicherung und Zustandserfassung im Bereich der
Baufelder durchführen.
Fotodokumentation.
Digitale Aufbereitung.
Menge: 1,000 Psch

### Abschnitt 01 Abbrucharbeiten

#### Unterabschnitt 01.00 Abbrucharbeiten Wegweisung

*Hinweis*
Schild Nr. 6

**01.00.0001 Aufstellvorrichtung abbauen*3 Gabelständer Fundament entf.*neben d. Fahrbahn*Geeig.Boden verf.**
Aufstellvorrichtung abbauen.
Ehemalige Schildgröße 28,50m²
Aufstellvorrichtung = 3 Gabelständer
Fundament 3,0m³ bis 4,0m³ entfernen.
Fundamentlöcher mit geeignetem Boden des AN verfüllen
und verdichten.
Abgebaute Stoffe laden, nach Angaben des AG - siehe 3.6
der Baubeschreibung übernehmen, befördern und der
vollständigen Entsorgung außerhalb der Baustelle nach
Wahl des AN zuführen. Nachweise führen und dem AG
vorlegen. Schutzplanken/ gemischte Metalle.
Abfallschlüssel 170407.
Menge: 1,000 St
Zuordnung: 130

*Hinweis*
Schild Nr. 3, 4, 5, 9, 10, 11

**01.00.0002 Aufstellvorrichtung abbauen*3 Gabelständer Fundament entf.*neben d. Fahrbahn*Geeig.Boden verf.**
Aufstellvorrichtung abbauen.
Ehemalige Schildgröße bis 10m²
Aufstellvorrichtung = 2 Gabelständer, Rundrohrpfosten
oder Trimast
Fundament 1,0m³ bis 3,0m³ entfernen.
Fundamentlöcher mit geeignetem Boden des AN verfüllen
und verdichten.
Abgebaute Stoffe laden, nach Angaben des AG - siehe 3.6
der Baubeschreibung übernehmen, befördern und der
vollständigen Entsorgung außerhalb der Baustelle nach
Wahl des AN zuführen. Nachweise führen und dem AG
vorlegen. Schutzplanken/ gemischte Metalle.
Abfallschlüssel 170407.'
Menge: 6,000 St
Zuordnung: 130

*Hinweis*
Schild Nr. 17, 18

**01.00.0003 Verkehrsschild abbauen Gr.>1,1 b.5 m2*2 Gabelständer Fundament entf.*neben d. Fahrbahn*Geeig.Boden verf.**
StL-Nr. 22113001120261192
Verkehrsschild ggf. mit Aufstellvorrichtung abbauen.
Schildgröße über 1,1 m2 bis 5 m2.
Aufstellvorrichtung = 2 Gabelständer abbauen.
Fundament entfernen.
Schild neben der Fahrbahn.
Abgebaute Stoffe 'laden, nach Angaben des AG - siehe
3.6 der Baubeschreibung übernehmen, befördern und der
vollständigen Entsorgung außerhalb der Baustelle nach
Wahl des AN zuführen. Nachweise führen und dem AG
vorlegen. Schutzplanken/ gemischte Metalle.
Abfallschlüssel 170407.'
Fundamentlöcher mit geeignetem Boden des AN verfüllen
und verdichten.
Menge: 2,000 St
Zuordnung: 130

*Hinweis*
Schild Nr. 19, 20, 21, 22, 23

**01.00.0004 Verkehrsschild abbauen Gr.>1,1 b.5 m2*2Rohrpf.>76,1-108 Fundament entf.*neben d. Fahrbahn*Geeig.Boden verf.**
StL-Nr. 22113001120081192
Verkehrsschild ggf. mit Aufstellvorrichtung abbauen.
Schildgröße über 1,1 m2 bis 5 m2.
Aufstellvorrichtung = 2 Rohrpfosten über 76,1 mm bis
108,0 mm abbauen.
Fundament entfernen.
Schild neben der Fahrbahn.
Abgebaute Stoffe 'laden, nach Angaben des AG - siehe
3.6 der Baubeschreibung übernehmen, befördern und der
vollständigen Entsorgung außerhalb der Baustelle nach
Wahl des AN zuführen. Nachweise führen und dem AG
vorlegen. Schutzplanken/ gemischte Metalle.
Abfallschlüssel 170407.'
Fundamentlöcher mit geeignetem Boden des AN verfüllen
und verdichten.
Menge: 15,000 St
Zuordnung: 130

*Hinweis*
Schild Nr. 8, 13, 15

**01.00.0005 Verkehrsschild abbauen Gr.>5 bis 10 m2*3 Gabelständer Fundament entf.*neben d. Fahrbahn*Geeig.Boden verf.**
StL-Nr. 22113001130271192
Verkehrsschild ggf. mit Aufstellvorrichtung abbauen.
Schildgröße über 5 m2 bis 10 m2.
Aufstellvorrichtung = 3 Gabelständer abbauen.
Fundament entfernen.
Schild neben der Fahrbahn.
Abgebaute Stoffe 'laden, nach Angaben des AG - siehe
3.6 der Baubeschreibung übernehmen, befördern und der
vollständigen Entsorgung außerhalb der Baustelle nach
Wahl des AN zuführen. Nachweise führen und dem AG
vorlegen. Schutzplanken/ gemischte Metalle.
Abfallschlüssel 170407.'
Fundamentlöcher mit geeignetem Boden des AN verfüllen
und verdichten.
Menge: 3,000 St
Zuordnung: 130

*Hinweis*
Schild Nr. 7

**01.00.0006 Verkehrsschild abbauen Gr.>5 bis 10 m2 Fundament entf.*neben d. Fahrbahn*Geeig.Boden verf.**
StL-Nr. 22113001130991192
Verkehrsschild ggf. mit Aufstellvorrichtung abbauen.
Schildgröße über 5 m2 bis 10 m2.
Aufstellvorrichtung 'Trimast'
Fundament entfernen.
Schild neben der Fahrbahn.
Abgebaute Stoffe 'laden, nach Angaben des AG - siehe
3.6 der Baubeschreibung übernehmen, befördern und der
vollständigen Entsorgung außerhalb der Baustelle nach
Wahl des AN zuführen. Nachweise führen und dem AG
vorlegen. Schutzplanken/ gemischte Metalle.
Abfallschlüssel 170407.'
Fundamentlöcher mit geeignetem Boden des AN verfüllen
und verdichten.
Menge: 2,000 St
Zuordnung: 130

*Hinweis*
Schild Nr. 16

**01.00.0007 Verkehrsschild abbauen Gr.>5 bis 10 m2*2Rohrpf.>76,1-108 Fundament entf.*neben d. Fahrbahn*Geeig.Boden verf.**
StL-Nr. 22113001130081192
Verkehrsschild ggf. mit Aufstellvorrichtung abbauen.
Schildgröße über 5 m2 bis 10 m2.
Aufstellvorrichtung = 2 Rohrpfosten über 76,1 mm bis
108,0 mm abbauen.
Fundament entfernen.
Schild neben der Fahrbahn.
Abgebaute Stoffe 'laden, nach Angaben des AG - siehe
3.6 der Baubeschreibung übernehmen, befördern und der
vollständigen Entsorgung außerhalb der Baustelle nach
Wahl des AN zuführen. Nachweise führen und dem AG
vorlegen. Schutzplanken/ gemischte Metalle.
Abfallschlüssel 170407.'
Fundamentlöcher mit geeignetem Boden des AN verfüllen
und verdichten.
Menge: 1,000 St
Zuordnung: 130

### Abschnitt 02 Gründung

#### Unterabschnitt 02.00 Fundamente und Nebenarbeiten

*Hinweis*
Schild Nr. 6

**02.00.0001 Fundamentierung C30/37 herstellen**
Fundamentierung C30/37  herstellen
Einzelfundamnete in C30/37, Expos. XC4, XD3, XF4,
wasserundurchlässig, nach statischen und konstruktiven
für Aufstellvorrichtung herstellen.
Fundamentvolumen je ca. 3,0 m³ bis 5,0 m³.
Im Preis eingeschlossen ist der Aushub (Homogenbereich
HB1 / HB2), Abfuhr und Wiederverfüllung, sowie die
Herstellung des Fundaments, Vorhaltung und Beseitigung
der erfoderlichen Schalung.
Herstellung erfolgt gemäß ZTV-VZ.
Menge: 3,000 St

*Hinweis*
Schild Nr. 12

**02.00.0002 Fundamentierung C30/37 herstellen**
Fundamentierung C30/37  herstellen
Einzelfundamnete in C30/37, Expos. XC4, XD3, XF4,
wasserundurchlässig, nach statischen und konstruktiven
für Aufstellvorrichtung herstellen.
Fundamentvolumen je ca. 2,0 m³ bis 3,0 m³.
Im Preis eingeschlossen ist der Aushub (Homogenbereich
HB1 / HB2), Abfuhr und Wiederverfüllung, sowie die
Herstellung des Fundaments, Vorhaltung und Beseitigung
der erfoderlichen Schalung.
Herstellung erfolgt gemäß ZTV-VZ.
Menge: 3,000 St

*Hinweis*
übrige Standorte

**02.00.0003 Fertigfundament C35/45 liefern**
Fertigteilfundament für Klein- und Großeschilderung
gem. angeordnetem Beschilderungsplan
in C35/45, Expos. XC4, XD3, XF4, wasserundurchlässig
nach statischen und konstruktiven Erforderniss für
Aufstellvorrichtung liefern und versetzen.
Fundamentvolumen bis 2,00 m³.
Im Preis eingeschlossen ist der Aushub(Homogenbereich
HB1 / HB2), Abfuhr und Wiederverfüllung.
Ausführung erfolgt gemäß ZTV-VZ.
Menge: 52,000 St

**02.00.0004 Zulage (Mittelstreifen)**
Zulage zur Position '02.00.0003' für den Einbau in
Verkehrsfläche mit Asphaltbefestigung  im Bereich von
Mittelstreifen.
Leistung umfasst das maßgerechte Herstellen der Öffnung
durch Schneiden der Asphaltdecke mit Fugenschneider
(saubere Kante), Aufbrechen und Entsorgen des
Aufbruchmaterials sowie die fachgerechte
Wiederherstellung der Oberfläche mit Asphalt (Trag- und
Deckschicht) inkl. bituminösem Verguss der
Anschlussnähte analog zum Bestand.
Menge: 1,000 St

**02.00.0005 Zulage (Böschung)**
Zulage für die Herstellung Betonfundament und
Aufstellung Verkehrszeichen, inkl. Aufstellvorrichtung
im Dammbereich/Böschungsbereich mit Neigung > 30 Grad.
Herstellung zweier ebener Plateaus in Dammlage für die
Bereiche der Fundamente. Abrechung pro Standort
Menge: 7,000 St

**02.00.0006 Rasenansaat mit RSM herstellen Bösch., Trennstr.*Menge 20 g/m2**
Rasenansaat mit RSM herstellen. Saatgut ohne Entmischung ausbringen, einarbeiten und andrücken.
Fläche = Böschungen, Trennstreifen und Mulden.
Saatgutmenge = 20 g/m2.
Saatgut Wildrasenut
Abrechnung pro Standort
Menge: 33,000 St
Zuordnung: 107

*Hinweis*
Erfolgt in mehreren Einsätzen je Standort

**02.00.0007 Fahrbahn reinigen**
Fahrbahnflächen auf einer Breite von bis zu 4m
reinigen. Kehrgut aufnehmen und nach Wahl des AN
verwerten. Reinigung mit Saugkehrwagen.
Menge: 24,000 h

### Abschnitt 03 Aufstellvorrichtung

#### Unterabschnitt 03.00 Gabelmasten

*Hinweis*
Schild Nr. 6

**03.00.0001 Gabelständer liefern M.Fußpl.Unterl.AG**
StL-Nr. 221130446999199
Gabelständer aus Stahl, feuerverzinkt mit Abdeckkappen
nach Unterlagen des AG liefern.
Länge 'über 7500 mm bis 10000 mm'
Standrohr/Spreizung 'entsprechend statischem
Erfordernis'
Gabelständer mit Fußplatte. Fußplatte nach Unterlagen
des AG.
Lieferung 'an Aufstellort, abladen durch AN'
Menge: 3,000 St
Zuordnung: 130

**03.00.0002 Gabelständer aufstellen m.Fußpl.+Korb+Gew*Fundam. ges.verg. Preisänd.Gabelst.**
StL-Nr. 22113034609941001
Gabelständer aus Stahl, feuerverzinkt mit Abdeckkappen
nach statischen und konstruktiven Erfordernissen für
Verkehrsschild aufstellen. Schild nach Unterlagen des
AG.
Standrohr/Spreizung 'entsprechend statischem
Erfordernis'
Länge 'über 7500 mm bis 10000 mm'
Gabelständer mit Fußplatte und Ankerkorb. Gewindestücke
und Muttern aus nicht rostendem Stahl Werkstoff Nr.
1.4401.
Auf Fundament aufstellen. Fundament wird gesondert vergütet.
Bei Änderung der Gabelständerlänge verändert sich der
Einheitspreis im Verhältnis zur ausgeschriebenen Gabelständerlänge. Basislänge für die Abrechnung ist bei
Mehrlängen die maximal, bei Minderlängen die minimal
ausgeschriebene Gabelständerlänge.
Menge: 3,000 St
Zuordnung: 130

*Hinweis*
Schild Nr. 2, 3, 4, 7, 9, 10 und 12 bis 23

**03.00.0003 Gabelständer liefern Länge>5000-5500mm M.Fußpl.Unterl.AG**
StL-Nr. 221130446079199
Gabelständer aus Stahl, feuerverzinkt mit Abdeckkappen
nach Unterlagen des AG liefern.
Länge über 5000 mm bis 5500 mm.
Standrohr/Spreizung 'entsprechend statischem
Erfordernis'
Gabelständer mit Fußplatte. Fußplatte nach Unterlagen
des AG.
Lieferung 'an Aufstellort, abladen durch AN'
Menge: 105,000 St
Zuordnung: 130

**03.00.0004 Gabelständer aufstellen*Länge>5000-5500mm m.Fußpl.+Korb+Gew*Fundam. ges.verg. Preisänd.Gabelst.**
StL-Nr. 22113034609741001
Gabelständer aus Stahl, feuerverzinkt mit Abdeckkappen
nach statischen und konstruktiven Erfordernissen für
Verkehrsschild aufstellen. Schild nach Unterlagen des
AG.
Standrohr/Spreizung 'entsprechend statischem
Erfordernis'
Länge über 5000 mm bis 5500 mm.
Gabelständer mit Fußplatte und Ankerkorb. Gewindestücke
und Muttern aus nicht rostendem Stahl Werkstoff Nr.
1.4401.
Auf Fundament aufstellen. Fundament wird gesondert vergütet.
Bei Änderung der Gabelständerlänge verändert sich der
Einheitspreis im Verhältnis zur ausgeschriebenen Gabelständerlänge. Basislänge für die Abrechnung ist bei
Mehrlängen die maximal, bei Minderlängen die minimal
ausgeschriebene Gabelständerlänge.
Menge: 105,000 St
Zuordnung: 130

*Hinweis*
Schild Nr. 1, 5, 8, 11

**03.00.0005 Gabelständer liefern Länge>4000-4500mm M.Fußpl.Unterl.AG**
StL-Nr. 221130446059199
Gabelständer aus Stahl, feuerverzinkt mit Abdeckkappen
nach Unterlagen des AG liefern.
Länge über 4000 mm bis 4500 mm.
Standrohr/Spreizung 'entsprechend statischem
Erfordernis'
Gabelständer mit Fußplatte. Fußplatte nach Unterlagen
des AG.
Lieferung 'an Aufstellort, abladen durch AN'
Menge: 7,000 St
Zuordnung: 130

**03.00.0006 Gabelständer aufstellen*Länge>4000-4500mm m.Fußpl.+Korb+Gew*Fundam. ges.verg. Preisänd.Gabelst.**
StL-Nr. 22113034609541001
Gabelständer aus Stahl, feuerverzinkt mit Abdeckkappen
nach statischen und konstruktiven Erfordernissen für
Verkehrsschild aufstellen. Schild nach Unterlagen des
AG.
Standrohr/Spreizung 'entsprechend statischem
Erfordernis'
Länge über 4000 mm bis 4500 mm.
Gabelständer mit Fußplatte und Ankerkorb. Gewindestücke
und Muttern aus nicht rostendem Stahl Werkstoff Nr.
1.4401.
Auf Fundament aufstellen. Fundament wird gesondert vergütet.
Bei Änderung der Gabelständerlänge verändert sich der
Einheitspreis im Verhältnis zur ausgeschriebenen Gabelständerlänge. Basislänge für die Abrechnung ist bei
Mehrlängen die maximal, bei Minderlängen die minimal
ausgeschriebene Gabelständerlänge.
Menge: 7,000 St
Zuordnung: 130

#### Unterabschnitt 03.01 Befestigungsteile

**03.01.0001 Befestigungsteile liefern**
Befestigungsteile liefern.
Befestigungsteil 'Klemmschellen aus Aluminium für
pro_lverstärktes Schild, nach IVZ-Norm, Verschraubung
aus nicht rostendem Stahl mind. der Stahlsorte A2'
Doppelseitig.
Lieferung an Aufstellort, Abladen durch AN
Abrechnung je Schild.
Menge: 18,000 St
Zuordnung: 130

**03.01.0002 Befestigungsteile liefern**
Befestigungsteile liefern.
Befestigungsteil 'neue Schildhalterung für Anbringung
Wegweiser an VZA gem. statischem Erfordernis'
Doppelseitig.
Lieferung an Aufstellort, Abladen durch AN
Abrechnung je Schild.
Menge: 18,000 St
Zuordnung: 130

**03.01.0003 Befestigungsteile liefern Kleinb.**
Befestgungsteile für Kleinbeschilderung gem. VZ Kat
liefern.
Schild, nach IVZ-Norm, Verschraubung aus nicht
rostendem Stahl mind. der Stahlsorte A 2.
Weitere Details siehe 3.5.3 Baubeschreibung
Lieferung an Aufstellort, Abladen durch AN
Abrechnung je Schild.
Menge: 15,000 St

### Abschnitt 04 Wegweisung

#### Unterabschnitt 04.00 Bodenbeschildeurng

*Hinweis*
Schild Nr. 6

**04.00.0001 Großflächigen Wegweiser liefern Ausf.zeichnung*profilverst., 3mm Folie RA 2*Größe > 28-32 m2**
StL-Nr. 22113041612022099
Großflächigen Wegweiser nach Unterlagen des AG entsprechend statischen und konstruktiven Erfordernissen liefern.
Maßstäbliche Ausführungszeichnung herstellen.
Schild = profilverstärkt, 3 mm dick.
Mit retroreflektierender Folie der Klasse RA 2.
Größe über 28 m2 bis 32 m2.
Lieferung 'an Aufstellort, abladen durch AN'
Menge: 1,000 St
Zuordnung: 130

**04.00.0002 Großflächigen Wegweiser anbringen 3 mm profilverst.*Folie RA 2 Größe > 28-32 m2*Alu-Klemmschelle UK Schild ab 2 m**
StL-Nr. 22113011601022012
Großflächigen Wegweiser nach Unterlagen des AG entsprechend statischen und konstruktiven Erfordernissen an
Aufstellvorrichtung anbringen.
Schild = 3 mm dick, profilverstärkt.
Mit retroreflektierender Folie der Klasse RA 2.
Größe über 28 m2 bis 32 m2.
Befestigung mit Aluminium-Klemmschellen. Verschraubung
aus nicht rostendem Stahl mind. der Stahlsorte A 2.
Anbringung neben der Fahrbahn. Unterkante des Schildes
ab 2,00 m über der Verkehrsfläche.
Menge: 1,000 St
Zuordnung: 130

*Hinweis*
Schild Nr. 12

**04.00.0003 Großflächigen Wegweiser liefern Ausf.zeichnung*profilverst., 3mm Folie RA 2*Größe > 10-12 m2**
StL-Nr. 22113041612021399
Großflächigen Wegweiser nach Unterlagen des AG entsprechend statischen und konstruktiven Erfordernissen liefern.
Maßstäbliche Ausführungszeichnung herstellen.
Schild = profilverstärkt, 3 mm dick.
Mit retroreflektierender Folie der Klasse RA 2.
Größe über 10 m2 bis 12 m2.
Lieferung 'an Aufstellort, abladen durch AN'
Menge: 1,000 St
Zuordnung: 130

**04.00.0004 Großflächigen Wegweiser anbringen 3 mm profilverst.*Folie RA 2 Größe > 10-12 m2*Alu-Klemmschelle UK Schild ab 2 m**
StL-Nr. 22113011601021312
Großflächigen Wegweiser nach Unterlagen des AG entsprechend statischen und konstruktiven Erfordernissen an
Aufstellvorrichtung anbringen.
Schild = 3 mm dick, profilverstärkt.
Mit retroreflektierender Folie der Klasse RA 2.
Größe über 10 m2 bis 12 m2.
Befestigung mit Aluminium-Klemmschellen. Verschraubung
aus nicht rostendem Stahl mind. der Stahlsorte A 2.
Anbringung neben der Fahrbahn. Unterkante des Schildes
ab 2,00 m über der Verkehrsfläche.
Menge: 1,000 St
Zuordnung: 130

*Hinweis*
Schild Nr. 4, 13

**04.00.0005 Großflächigen Wegweiser liefern Ausf.zeichnung*profilverst., 3mm Folie RA 2*Größe > 9-10 m2**
StL-Nr. 22113041612021299
Großflächigen Wegweiser nach Unterlagen des AG entsprechend statischen und konstruktiven Erfordernissen liefern.
Maßstäbliche Ausführungszeichnung herstellen.
Schild = profilverstärkt, 3 mm dick.
Mit retroreflektierender Folie der Klasse RA 2.
Größe über 9 m2 bis 10 m2.
Lieferung 'an Aufstellort, abladen durch AN'
Menge: 2,000 St
Zuordnung: 130

**04.00.0006 Großflächigen Wegweiser anbringen 3 mm profilverst.*Folie RA 2 Größe > 9-10 m2*Alu-Klemmschelle UK Schild ab 2 m**
StL-Nr. 22113011601021212
Großflächigen Wegweiser nach Unterlagen des AG entsprechend statischen und konstruktiven Erfordernissen an
Aufstellvorrichtung anbringen.
Schild = 3 mm dick, profilverstärkt.
Mit retroreflektierender Folie der Klasse RA 2.
Größe über 9 m2 bis 10 m2.
Befestigung mit Aluminium-Klemmschellen. Verschraubung
aus nicht rostendem Stahl mind. der Stahlsorte A 2.
Anbringung neben der Fahrbahn. Unterkante des Schildes
ab 2,00 m über der Verkehrsfläche.
Menge: 2,000 St
Zuordnung: 130

*Hinweis*
Schild Nr. 10, 15

**04.00.0007 Großflächigen Wegweiser liefern Ausf.zeichnung*profilverst., 3mm Folie RA 2*Größe > 8-9 m2**
StL-Nr. 22113041612021199
Großflächigen Wegweiser nach Unterlagen des AG entsprechend statischen und konstruktiven Erfordernissen liefern.
Maßstäbliche Ausführungszeichnung herstellen.
Schild = profilverstärkt, 3 mm dick.
Mit retroreflektierender Folie der Klasse RA 2.
Größe über 8 m2 bis 9 m2.
Lieferung 'an Aufstellort, abladen durch AN'
Menge: 2,000 St
Zuordnung: 130

**04.00.0008 Großflächigen Wegweiser anbringen 3 mm profilverst.*Folie RA 2 Größe > 8-9 m2*Alu-Klemmschelle UK Schild ab 2 m**
StL-Nr. 22113011601021112
Großflächigen Wegweiser nach Unterlagen des AG entsprechend statischen und konstruktiven Erfordernissen an
Aufstellvorrichtung anbringen.
Schild = 3 mm dick, profilverstärkt.
Mit retroreflektierender Folie der Klasse RA 2.
Größe über 8 m2 bis 9 m2.
Befestigung mit Aluminium-Klemmschellen. Verschraubung
aus nicht rostendem Stahl mind. der Stahlsorte A 2.
Anbringung neben der Fahrbahn. Unterkante des Schildes
ab 2,00 m über der Verkehrsfläche.
Menge: 2,000 St
Zuordnung: 130

*Hinweis*
Schild Nr. 2, 3

**04.00.0009 Großflächigen Wegweiser liefern Ausf.zeichnung*profilverst., 3mm Folie RA 2*Größe > 7-8 m2**
StL-Nr. 22113041612021099
Großflächigen Wegweiser nach Unterlagen des AG entsprechend statischen und konstruktiven Erfordernissen liefern.
Maßstäbliche Ausführungszeichnung herstellen.
Schild = profilverstärkt, 3 mm dick.
Mit retroreflektierender Folie der Klasse RA 2.
Größe über 7 m2 bis 8 m2.
Lieferung 'an Aufstellort, abladen durch AN'
Menge: 2,000 St
Zuordnung: 130

**04.00.0010 Großflächigen Wegweiser anbringen 3 mm profilverst.*Folie RA 2 Größe > 7-8 m2*Alu-Klemmschelle UK Schild ab 2 m**
StL-Nr. 22113011601021012
Großflächigen Wegweiser nach Unterlagen des AG entsprechend statischen und konstruktiven Erfordernissen an
Aufstellvorrichtung anbringen.
Schild = 3 mm dick, profilverstärkt.
Mit retroreflektierender Folie der Klasse RA 2.
Größe über 7 m2 bis 8 m2.
Befestigung mit Aluminium-Klemmschellen. Verschraubung
aus nicht rostendem Stahl mind. der Stahlsorte A 2.
Anbringung neben der Fahrbahn. Unterkante des Schildes
ab 2,00 m über der Verkehrsfläche.
Menge: 2,000 St
Zuordnung: 130

*Hinweis*
Schild Nr. 7, 8, 9

**04.00.0011 Großflächigen Wegweiser liefern Ausf.zeichnung*profilverst., 3mm Folie RA 2*Größe > 6-7 m2**
StL-Nr. 22113041612020999
Großflächigen Wegweiser nach Unterlagen des AG entsprechend statischen und konstruktiven Erfordernissen liefern.
Maßstäbliche Ausführungszeichnung herstellen.
Schild = profilverstärkt, 3 mm dick.
Mit retroreflektierender Folie der Klasse RA 2.
Größe über 6 m2 bis 7 m2.
Lieferung 'an Aufstellort, abladen durch AN'
Menge: 3,000 St
Zuordnung: 130

**04.00.0012 Großflächigen Wegweiser anbringen 3 mm profilverst.*Folie RA 2 Größe > 6-7 m2*Alu-Klemmschelle UK Schild ab 2 m**
StL-Nr. 22113011601020912
Großflächigen Wegweiser nach Unterlagen des AG entsprechend statischen und konstruktiven Erfordernissen an
Aufstellvorrichtung anbringen.
Schild = 3 mm dick, profilverstärkt.
Mit retroreflektierender Folie der Klasse RA 2.
Größe über 6 m2 bis 7 m2.
Befestigung mit Aluminium-Klemmschellen. Verschraubung
aus nicht rostendem Stahl mind. der Stahlsorte A 2.
Anbringung neben der Fahrbahn. Unterkante des Schildes
ab 2,00 m über der Verkehrsfläche.
Menge: 3,000 St
Zuordnung: 130

*Hinweis*
Schild Nr. 1, 5, 14, 16

**04.00.0013 Großflächigen Wegweiser liefern Ausf.zeichnung*profilverst., 3mm Folie RA 2*Größe > 5-6 m2**
StL-Nr. 22113041612020899
Großflächigen Wegweiser nach Unterlagen des AG entsprechend statischen und konstruktiven Erfordernissen liefern.
Maßstäbliche Ausführungszeichnung herstellen.
Schild = profilverstärkt, 3 mm dick.
Mit retroreflektierender Folie der Klasse RA 2.
Größe über 5 m2 bis 6 m2.
Lieferung 'an Aufstellort, abladen durch AN'
Menge: 3,000 St
Zuordnung: 130

**04.00.0014 Großflächigen Wegweiser anbringen 3 mm profilverst.*Folie RA 2 Größe > 5-6 m2*Alu-Klemmschelle UK Schild ab 2 m**
StL-Nr. 22113011601020812
Großflächigen Wegweiser nach Unterlagen des AG entsprechend statischen und konstruktiven Erfordernissen an
Aufstellvorrichtung anbringen.
Schild = 3 mm dick, profilverstärkt.
Mit retroreflektierender Folie der Klasse RA 2.
Größe über 5 m2 bis 6 m2.
Befestigung mit Aluminium-Klemmschellen. Verschraubung
aus nicht rostendem Stahl mind. der Stahlsorte A 2.
Anbringung neben der Fahrbahn. Unterkante des Schildes
ab 2,00 m über der Verkehrsfläche.
Menge: 3,000 St
Zuordnung: 130

*Hinweis*
Schild Nr. 11, 17, 18

**04.00.0015 Großflächigen Wegweiser liefern Ausf.zeichnung*profilverst., 3mm Folie RA 2*Größe > 2,5-3 m2**
StL-Nr. 22113041612020399
Großflächigen Wegweiser nach Unterlagen des AG entsprechend statischen und konstruktiven Erfordernissen liefern.
Maßstäbliche Ausführungszeichnung herstellen.
Schild = profilverstärkt, 3 mm dick.
Mit retroreflektierender Folie der Klasse RA 2.
Größe über 2,5 m2 bis 3 m2.
Lieferung 'an Aufstellort, abladen durch AN'
Menge: 1,000 St
Zuordnung: 130

**04.00.0016 Großflächigen Wegweiser anbringen 3 mm profilverst.*Folie RA 2 Größe > 2,5-3 m2*Alu-Klemmschelle UK Schild ab 2 m**
StL-Nr. 22113011601020312
Großflächigen Wegweiser nach Unterlagen des AG entsprechend statischen und konstruktiven Erfordernissen an
Aufstellvorrichtung anbringen.
Schild = 3 mm dick, profilverstärkt.
Mit retroreflektierender Folie der Klasse RA 2.
Größe über 2,5 m2 bis 3 m2.
Befestigung mit Aluminium-Klemmschellen. Verschraubung
aus nicht rostendem Stahl mind. der Stahlsorte A 2.
Anbringung neben der Fahrbahn. Unterkante des Schildes
ab 2,00 m über der Verkehrsfläche.
Menge: 1,000 St
Zuordnung: 130

*Hinweis*
Schild Nr. 19, 23 - Verkehrstafel

**04.00.0017 Verkehrsschild liefern Rechteck2000x1250*Größe 3 einseitig*Folie RA 2 Randverformt**
StL-Nr. 22113040115312499
Verkehrsschild nach Unterlagen des AG liefern.
Schild = Rechteck 2000 x 1250 mm.
Größe 3.
Einseitig.
Mit retroreflektierender Folie der Klasse RA 2.
Schild = randverformt.
Lochung 'siehe 3.5.3 Baubeschreibung'
Lieferung 'an Aufstellort, abladen durch AN'
Menge: 7,000 St
Zuordnung: 130

**04.00.0018 Verkehrsschild anbringen Rechteck2000x1250*Größe 3 einseitig*Folie RA 2 Randverformt UK Schild ab 2 m**
StL-Nr. 22113010115312492
Verkehrsschild nach Unterlagen des AG anbringen.
Schild = Rechteck 2000 x 1250 mm.
Größe 3.
Einseitig.
Mit retroreflektierender Folie der Klasse RA 2.
Schild = randverformt.
Befestigung 'siehe 3.5.3 Baubeschreibung'
Anbringung neben der Fahrbahn. Unterkante des Schildes
ab 2,00 m über der Verkehrsfläche.
Menge: 7,000 St
Zuordnung: 130

*Hinweis*
Schild Nr. 20, 21 - Ausfahrt

**04.00.0019 Verkehrsschild liefern*Größe 3 einseitig*Folie RA 2 Randverformt**
StL-Nr. 22113040199312499
Verkehrsschild nach Unterlagen des AG liefern.
Schild 'VZ 333, VZ 460-21'
Größe 3.
Einseitig.
Mit retroreflektierender Folie der Klasse RA 2.
Schild = randverformt.
Lochung 'siehe 3.5.3 Baubeschreibung'
Lieferung 'an Aufstellort, abladen durch AN'
Menge: 2,000 St
Zuordnung: 130

**04.00.0020 Verkehrsschild anbringen*Größe 3 einseitig*Folie RA 2 Randverformt UK Schild ab 2 m**
StL-Nr. 22113010199312492
Verkehrsschild nach Unterlagen des AG anbringen.
Schild 'VZ 333, VZ 460-21'
Größe 3.
Einseitig.
Mit retroreflektierender Folie der Klasse RA 2.
Schild = randverformt.
Befestigung 'siehe 3.5.3 Baubeschreibung'
Anbringung neben der Fahrbahn. Unterkante des Schildes
ab 2,00 m über der Verkehrsfläche.
Menge: 2,000 St
Zuordnung: 130

*Hinweis*
Schild Nr. 22 - Ankündigungsbake

**04.00.0021 Verkehrsschild liefern*Größe 3 einseitig*Folie RA 2 Randverformt**
StL-Nr. 22113040199312499
Verkehrsschild nach Unterlagen des AG liefern.
Schild 'VZ 450-52, VZ 406'
Größe 3.
Einseitig.
Mit retroreflektierender Folie der Klasse RA 2.
Schild = randverformt.
Lochung 'siehe 3.5.3 Baubeschreibung'
Lieferung 'an Aufstellort, abladen durch AN'
Menge: 6,000 St
Zuordnung: 130

**04.00.0022 Verkehrsschild anbringen*Größe 3 einseitig*Folie RA 2 Randverformt UK Schild ab 2 m**
StL-Nr. 22113010199312492
Verkehrsschild nach Unterlagen des AG anbringen.
Schild 'VZ 450-52, VZ 406'
Größe 3.
Einseitig.
Mit retroreflektierender Folie der Klasse RA 2.
Schild = randverformt.
Befestigung 'siehe 3.5.3 Baubeschreibung'
Anbringung neben der Fahrbahn. Unterkante des Schildes
ab 2,00 m über der Verkehrsfläche.
Menge: 6,000 St
Zuordnung: 130

### Abschnitt 05 Ausführungsunterlagen

#### Unterabschnitt 05.00 Ausführungs- und Bestandsunterlagen

**05.00.0001 Standsicherheitsnachweis BB**
Standsicherheitsnachweis für die gesamten im LV
aufgeführten bzw. genannten Fundamente, die
Aufstellvorrichtungen und Befestigungselemente der
Bodenbeschilderung.
Standsicherheitsnachweis 1-fach liefern
Menge: 33,000 St

**05.00.0002 Musterzeichnungen liefern**
Musterzeichnungen für die gesamten im LV aufgeführten
Schilder erstellen und 1-fach liefern.
Zeichnung gem. RWBA2023
Inhalt der Beschilderung ist aus der VRAO zu entnehmen.
Menge: 33,000 St

USt %: 19,00
